# Kita Rülzheim
Angebotsaufforderung (GAEB DA XML 3.3, DA83)
Projekt: 272
Währung: EUR
Erstellt mit: GXML Toolbox V3.3 R20220330, ORCA AVA 26.0.7 26.00.07, 08.05.2026

## 31 Möbel lose

### Titel 00 Vorbemerkungen

*Hinweis: A ALLGEMEINE VORBEMERKUNGEN*
1. ANGABEN ZUR BAUSTELLE

Die Baustelle befindet sich im westlichen Außenbereich der Ortsgemeinde Rülzheim neben einem Campingplatz beim Freizeitzentrums "Moby Dick" an der Straße "am See" und neben dem Festwiesenhaus und den Tennisplätzen bei dem Streichelzoo Rülzheim. Nördlich des Baufeldes befindet sich eine ehemalige Straußenfarm.
Das Grundstück kann von der K30, die an die L493 anschließt, angefahren werden.

Es wird eine eingeschossige Kindertagesstätte errichtet, die Kita "Villa Zauberwald".

Flächen für die Baustelleneinrichtung gemäß Baustelleneinrichtungsplan und in Absprache mit der Bauleitung.

2. BAULICHE ANLAGE

Funktion:
Der Neubau wird als 6-gruppiger Bewegungskindergarten errichtet.

Die Erschließung des rechteckigen Gebäudes erfolgt über eine Stichstraße, die neu ausgebaut wird.
Jedem Gruppenraum ist ein Kleingruppenraum zugeordnet. Richtung Norden sind die Personal- und Technikräume sowie der Bewegungsraum und die Verteilerküche angeordnet. Über eine separate Zufahrt kann die Küche direkt angeliefert werden.

Tragkonstruktion:
Bei dem Neubau handelt es sich um ein eingeschossiges, nicht unterkellertes Gebäude auf einer Grundfläche von ca. 47 x 36 m.

Beschreibung der Bauteile:
Das Gebäude wird in Hybridbauweise errichtet.

Bodenplatte und tragende Wände:
Die Bodenplatte wird als WU-Bodenplatte ausgebildet, das Gebäude ist nicht unterkellert.
An den Außenkanten der Bodenplatte werden umlaufend Sockel betoniert, auf die die Holzwände montiert werden.

Wände:
Die Außen- und auch Innenwände werden als Stahlbeton- bzw. Massivholzwände hergestellt.
Die Stahlbetonwände werden innenseitig verputzt.

Das gesamte Gebäude wird mit Fußbodenheizung beheizt.

3. BENUTZUNG DES ÖFFENTLICHEN STRASSENRAUMES UND ÖFFENTLICHER FREIFLÄCHEN

Das Baugelände befindet sich im Erholungsgebiet Rülzheim, beim Campingplatz und Freizeitzentrum.
Die Lagerflächen sind entsprechend eingeschränkt und ggf. mit anderen Gewerken zu teilen.
Die Anfahrbarkeit auf dem Grundstück ist gemäß BE-Plan vorhanden.

4. ANGABEN ZUR AUSFÜHRUNG

Baustelleneinrichtung:

Eine mögliche Mitbenutzung des öffentlichen Straßenraumes oder Flächen außerhalb des Baufelds sind vom Bieter rechtzeitig mit der Bauleitung abzustimmen.

Das Baustellen-WC und das Bauleiterbüro befinden sich im Nachbargebäude (Gebäude der Straußenfarm) im Norden. Sonstige Personalräume und Pausenräume sind zu errichten. Es ist eine Videoüberwachung der Baustelle angebracht. Die Baustellenüberwachung findet außerhalb der Arbeitszeit statt.

Es wird eine Bauleistungsversicherung bauseits abgeschlossen (Umlage wird vorgenommen).

Der Baustelleneinrichtungsplan ist mit der Bauleitung abzustimmen und unmittelbar nach Abschluss einzelner Leistungen auf das unbedingt notwendige Maß zu reduzieren.

Es wird dem Bieter empfohlen, sich vor Ort über die Gegebenheiten zu informieren.

Sicherungsmaßnahmen
Wege für den Personen- bzw. Fahrzeugverkehr auf der Baustelle dürfen nicht durch Bauarbeiten beeinträchtigt werden. Zufahrtswege für Feuerwehr-, Rettungs-, Polizei- und sonstige Hilfsfahrzeuge sind stets freizuhalten.

5. ERGÄNZENDE HINWEISE

Abfall / Verpackungsmaterial
Eigener Abfall ist arbeitstäglich, fachgerecht zu entsorgen. Wird der Schutt und Müll nicht entsorgt, so wird dieser auf Kosten des AN beseitigt. Ein entsprechender Teil (bis 5%) der Brutto-Abrechnungssumme wird als Umlage in den Abschlagzahlungen einbehalten.

*Hinweis: B BESONDERE VORBEMERKUNGEN*
Bau- und Leistungsbeschreibung

1.0  Hinweise

Die Vorgaben sind als Mindestanforderung zu verstehen.
Zusätzliche Erklärungen sind auf einem gesonderten
Zusatzblatt beizufügen.

Art und Umfang der Leistungen

Die Leistung umfasst Aufmaß vor Ort, Herstellung, Anlieferung, Vertragen in das Gebäude bis in die jeweiligen Räume, Ein- bzw. Aufbau, Aufstellen und Montage der Möbeln,
sowie den Abtransport von Verpackungsmaterial.

Die Leistungen verstehen sich als betriebsfertige
Leistung. Sie umfassen alle zu ihrer Erbringung
erforderlichen Baustoffe, Bau- und sonstige Kleinteile
frei Einbauort, es sei denn, der Leistungsbeschrieb
weicht ausdrücklich hiervon ab. Alle zur Montage
erforderlichen Befestigungsmittel sind in die
Einheitspreise mit einzukalkulieren.

Leistungsbeschreibung und Pläne
Grundlage des Angebotes sind die
Leistungsbeschreibung in den Vorbemerkungen und
Positionen.
Die Pläne dienen nur zur Übersicht.

Der Bieter ist verpflichtet, die im
Leistungsverzeichnis beschriebenen Positionen auf
Vollständigkeit, fachgerechte Ausführbarkeit
und Eignung für den vorgesehenen
Verwendungszweck zu prüfen.
Dies gilt auch im Hinblick auf die vorgesehenen
Verbindungen mit dem Bauwerk
und den zu erwartenden Beanspruchungen.

2.0  Normen

Es gilt die VOB, die Herstellerempfehlungen
sowie alle geltenden DIN-Normen,
über die beschriebenen Materialen und zu
erwartenden üblichen Beanspruchungen.
Bei den Produkten wird im Besonderen Wert auf
die EN 71-3 Sicherheit von
Spielzeug, Speichel- und Schweißechtheit
gelegt. Darüber hinaus sind die
Richtlinien der GUV zu beachten.

3.0  Aufmass und Rechnungsstellung

Grundsätzlich werden nur Rechnungen und
Abschlagszahlungen akzeptiert, wenn ein Aufmass
beigelegt ist. Das Aufmass ist vom AN
herzustellen und wird gemeinsam mit der Bauleitung
vor Ort geprüft. Der Aufmasstermin ist
rechtzeitig mit der Bauleitung abzustimmen.

Kosten für Arbeiten, die nicht in der
Leistungsbeschreibung beschrieben sind aber ausgeführt
werden, sind vorher der Bauleitung und dem Bauherr
anzuzeigen und schriftlich genehmingen zu
lassen. Nur genehmigte Nachträge können vergütet
werden.

4.0  Schadstofffreiheit

Der Bieter sichert die allgemeine
Schadstoffreiheit zu .

Dies bedeutet insbesondere
folgendes:
Die Räume müssen frei von
Formaldehydausgasungen sein.
( ein Wert von kleiner 50  my -gramm
/ m³ wird noch akzeptiert )
Die Gesamtsumme an flüchtigen
organischen Stoffen (TVOC) in der Raumluft
darf den Wert von 700  my -gramm /
m³ nicht überschreiten.
Grundlage hierfür ist der VOC -
Vorsorgewert des Umweltbundesamtes
( Bundesgesundheitsblatt 42, 1999:
270-278) von 300 my- gramm / m³ sowie
der für die Stoffgruppe bicyclische
Terpene ( Bundesgesundheitsblatt 46, 2003: 346-352 )
und aromatenarmen Kohlenwasserstoffe
( Alkane ) C9 bis C 14
( Bundesgesundheitsblatt 48, 2005:
803-813 ) jeweils zulässige Maximalwert
von 200 my-gramm / m³.

Die Bestimmungsgrenze der
Einzelsubstanzen soll 1 my-gramm / m³ betragen.
Der Styrol-Richtwert von 0,03 mg /
m³ gemäß Richtwertvorgabe des Umweltbundesamtes
( Bundesgesundheitsblatt 41, 1998:
392 398) ist einzuhalten.
Diisocyanate ( momomer oder
polymer; HDI,TDI, MDI,IPDI) sollen durch geeignete
Auswahl der Baustoffe sowie
insbesondere durch die Einhaltung
der verarbeitungstechnischen Vorgaben
im Vorfeld vermieden werden.

5.0  Allgemein: Leitfabrikat Objekteinrichtung Holz

Die Ausstattung des Kindergartens unterliegt einem
Gesamtgestaltungskonzept. Für Einbaumöbel/
Tischlerarbeiten wie Garderobe und Schränke
wurden für die Oberflächen und die Materialien folgende gewählt:
Material: Leimholzplatte Fichte sowie mehrschichtigen Massivholzplatten wie 3-Schicht-Platte Fichte
Farben:
- ähnlich Pfleiderer U19508 SD "Chartreuse"
- ähnlich Pfleiderer U19506 SD "Lilie"
- ähnlich Pfleiderer U19014 SD "Salbei"
- ähnlich Pfleiderer U19006 SD "Mint"
- ähnlich Pfleiderer U19002 SD "Ivy"
- ähnlich Pfleiderer U18003 SD "Kristallblau"

Die Objekteinrichtungen (Lose Möblierungen) aus Holz sollen aus folgendem Material bestehen:
Birkenmultiplexplatte, Birkenmassivholz

Die Möbel (Tische/Stühle) müssen dieses
Gestaltungskonzept weiter verfolgen. Das Design der
durch Materialwahl/ Materialstärke schlichte und leichte wirkenden
Möbel (Stühle/ Tische) verfolgt eine geradlinige,
reduzierter Formensprache.

*Hinweis: C TECHNISCHE VORGABEN*
Technische Vorgaben:

Der Anbieter hat entsprechend der folgenden
Materialbeschreibung und den Ordnungszahlen
seinem Angebot seine Materialbeschreibung beizulegen.

1.0  Material
Die im Leistungsverzeichnis Materialien, Konstruktionen
und Qualitäten werden verlangt. Die Ausführung
gleichwertiger Konstruktionen und Materialien muß vom
Auftraggeber schriftlich genehmigt werden. Der Nachweis
der Gleichwertigkeit ist durch vergleichbare statische
Werte, Konstruktionszeichnungen, Herstellernachweise,
Prüfzeugnisse (GS-Zeichen) Zertifikate und Muster zu
erbringen.
Der AN hat dem AG unaufgefordert den Nachweis der
Überwachung (Güteüberwachung) der zu liefernden Stoffe
und Bauteile entsprechend den betreffenden DIN-Normen
zu erbringen. Diese Forderung gilt für nichtgenormte
Stoffe und Bauteile als erfüllt, wenn ein gültiges
Prüfzeugnis/Prüfzeichen einer anerkannten Prüfanstalt
vorliegt.

Angaben zu Stoffen und Bauteilen

Das zu verarbeitende Material muss der jeweiligen
Stoffnorm und ggf. ebenso dem Muster entsprechen. Die
Verarbeitungsrichtlinien der Hersteller müssen
eingehalten werden, dem Auftraggeber ist auf Verlangen
Einsicht in diese zu gewähren.
Bei brandschutztechnischen Forderungen sind die
amtlichen Nachweise (Prüfzeugnis oder Prüfbescheid oder
allgemeine bauaufsichtliche Zulassung) vorzulegen.
Beim Zusammenbau unterschiedlicher Werkstoffe muss
gewährleistet sein, dass keine Kontaktkorrosion und
keine andere ungünstige Beeinflussung entstehen kann.
Es sind Zwischenlagen aus Kunststofffolie oder dgl.
vorzusehen.
Alle verwendeten Kunststoffe müssen alterungs- und
lichtbeständig sowie mindestens schwer entflammbar
sein. Ihre Widerstandsfähigkeit gegen chemische und
atmosphärische Einflüsse, gegen Wärme und Kälte, und
ihr elastisches Verhalten müssen dem Verwendungszweck
dauerhaft entsprechen.
Bei nicht genormten Stoffen und Bauteilen sind, soweit
erforderlich, die bauaufsichtlichen Zulassungen der
Bauleitung zu übergeben.
Für alle Konstruktionen sind die in den Fertigungsunterlagen des Systemherstellers ausgewiesenen Beschläge zu verwenden. Sind nicht systemgebundene Beschlagteile vorgesehen, müssen diese
unter Beachtung der gültigen DIN-Normen ausgewählt werden.

2.0  Kanten
alle sichtbarten Kanten geschliffen, Fehlstellen im Plattenkern sind auszubessern
Kanten so bearbeitet dass keine Verletzungsgefahr besteht. Die Empfehlung der GUV
sind einzuhalten.

3.0  Allgemein: Gleichwertigkeit

Die jeweiligen Positions- und Systembeschreibungen sind
Vorgaben, deren Spezifikation die geforderte
Mindestleistung festlegen.

Die Gleichwertigkeit angebotener Produkte ist bei Angebotsabgabe mittels detaillierten Produktunterlagen, technischen
Datenblättern und Katalogauszügen zu belegen. Aufgrund
der Dringlichkeit sind die Unterlagen dem Angebot
beizufügen.
Gefordert ist eine Gesamteinrichtung, in der die
einzelnen Einrichtungsgegenstände in Form, Farben und
Materialien einander entsprechen, d. h. aus einer Serie
aufeinander abgestimmt sind, um eine zusammenhängende
und durchgängige Möblierung der einzelnen Bereiche zu
gewährleisten.

Ein wesentliches Ziel hinsichtlich der Ausstattung der
projektgegenständlichen Räumlichkeiten ist die
Erreichung einer langfristigen Wirtschaftlichkeit.
Daher sind qualitativ hochwertige Systeme anzubieten,
welche die gestellten Anforderungen in einem hohen Maß
serienmäßig erfüllen, um langfristig günstige
Folgekosten und eine unkomplizierte Ersatzbeschaffung
von Systemteilen zu gewährleisten.

Wesentliche Voraussetzungen sind hohe Funktionalität
und Flexibilität in den Kombinationsmöglichkeiten sowie
die unkomplizierte Handhabung der technischen
Einstellungsmöglichkeiten verbunden mit einem Höchstmaß
an Bedienungskomfort.
Die angebotenen Serien müssen über einen längeren
Zeitraum produziert worden sein und sich in der Praxis
bewährt haben. Außerdem muss eine Nachkaufgarantie
gewährleistet sein.
Für Mängel, die ihre Ursache im Material, der
Konstruktion oder der Verarbeitung haben, sind 3 Jahre
Garantie zu gewähren.

Auf Verlangen des Auftraggebers sind vor oder nach der
Vergabe kostenlos Musterstücke auf der Baustelle
aufzustellen, bzw. Materialmuster vorzulegen.
Sämtliche zur Lieferung anstehende Teile sind vor der
endgültigen Bestellung nochmals mit dem
verantwortlichen Architekten bezüglich Farben,
Polsterungen sowie Stückzahlen selbstverantwortlich zu
prüfen. Für Schränke hat der Auftragnehmer Aufmaß auf
der Baustelle zu nehmen.
Der Auftraggeber behält sich eine Überprüfung auf die
Einhaltung des Leistungsverzeichnisses, insbesondere
auf Material und Konstruktion, vor, während oder nach
der Produktion (auch im Werk des Auftragnehmers) durch
sich selbst oder eine unabhängige
Materialprüfungsanstalt vor.
Bei der Lieferung und dem Einbau verursachte
Beschädigungen an Wänden, Decken, Türen,
Böden usw. werden dem Verursacher angelastet und von
der Schlussrechnung in Abzug gebracht.
Die Abnahme erfolgt auf alle Fälle im eingebauten,
aufgestellten und gereinigten Zustand der Möbel.

4.0  Bemusterung
Der Auftraggeber behält sich vor, vor Vergabe des
Auftrages, diverse Produkte sowie Einzel-Komponenten
wie Objekt- und Bürostühle, Tischplattenmuster,
Korpusmaterialen, Sockelmaterialien, Tischgestelle
Farbmuster, zu bemustern.
Der Bieter erklärt sich mit seiner Unterschrift zur
Bemusterung einzelner Komponenten bereit. Kosten können
für den Fall einer Bemusterung nicht geltend gemacht
werden.

5.0  Dokumentation
Folgende Dokumente sind nach erfolgter Montage
mindestens bereitzustellen:
· 2 x Bedienungsanleitungen (deutsch) sämtlicher
Komponenten
· Übergabe- / Inbetriebnahmeprotokoll
· Dokumentation sämtlicher eingebauter technischer
Komponenten
Die Unterlagen sind vor der Abnahme 2-fach auf Papier
abgeheftet in entsprechend beschrifteten Ordnern zu
übergeben. Die vollständige Vorlage der Unterlagen ist
Abnahmevoraussetzung. Teilabnahmen sind ausgeschlossen.

6.0  Reinigung
Sämtliche Einrichtungsgegenstände einschließlich Tische
und Platten sind innen und außen sauber und betriebsfertig zu übergeben. Die Räume sind besenrein zu hinterlassen.

7.0  Preisbindung
Der AN gewährt eine Preisbindung für Nachlieferungen
ab Autragsdatum für einen Zeitraum von 4 Monaten nach den LV Preisen.

### Titel 01 Für Gruppenräume

**01.1 Holz-Tisch quadratisch ca. 80/80, Höhe 56cm**
Lieferung, Montage und Vertragen an Verwendungsort.
einschließlich sämtlicher benötigter Befestigungmittel
bestehend aus:

Tischplatte: Sperrholz beidseitig mit HPL Schichtstoff Belag  weiß, glatt und 2mm ABS Kanten.
  Tischplatte ohne Überstand zu Konstruktion /  Tischbeine

Tischbeine:  Tischbeine außenbündig ohne sichtbare  Beschläge farblos lackiert, Ecken auf Gehrung,
  Innenkanten bei Tischbeinen ausgerundet,

Eigenschaften: Kanten 2 mm gefast gemäß GUV
  Bodengleiter: Filz, geeignet für Kautschuk  Bodenbelag
  Tischbeine mit Deckplatte mit Holzdübeln  verbunden und kraftschlüssig verleimt.

Maße:  Tisch quadratisch
  Länge x Breite: ca. 80 x 80 cm
  Höhe: ca. 56 cm

ansonsten wie in den Plänen dargestellt und in der Bau und Leistungsbeschreibung beschrieben.

Angebotenes Produkt:

.......................................................
.......................................................
( Bieterangabe )

Einbauort:  Gruppenräume
Menge: 5,000 St

**01.2 Holz-Tisch rechteckig ca. 120/80, Höhe 56cm**
wie vor, jedoch
bestehend aus:

Maße:  Tisch rechteckig
  Länge x Breite: ca. 120 x 80 cm
  Höhe: ca. 56 cm

ansonsten wie in den Plänen dargestellt und in der Bau und Leistungsbeschreibung beschrieben.

Angebotenes Produkt:

.......................................................
.......................................................
( Bieterangabe )

Einbauort:  Gruppenräume
Menge: 4,000 St

**01.3 Stuhl zu Tischen aus Pos. 1.2 und Pos.3.1, Höhe 35cm**
Lieferung, Montage und Vertragen an Verwendungsort.
bestehend aus:
Rückenlehne und
Sitzfläche: Birkenmultiplexplatte
  Stuhl- (auch bei Rückenlehne)  und Bankkonstruktion
  seitlich natur, farblos lackiert,
  Innenkanten bei Stuhlbeinen
  und zu Rückenlehne ausgerundet.
  Sitzfläche und Rückenlehe beidseitig mit HPL  Furnier
  diamantweiß, glatt, Seitenflächen Multiplex  sichtbar, farblos lackiert.
  Kanten 2 mm gefast gemäß GUV
  Bodengleiter: Filz, geeignet für Kautschuk  Bodenbelag
  Sitzfläche rechteckig, Oberfläche gerade,

Eigenschaften: Stapelbar (bis zu 4-6 Stühle)

Maße:  Stuhl, Sitzhöhe ca. 35 cm
  Gesamthöhe: ca. 40 cm
  L / B = ca. 28,5 / 26 cm

ansonsten wie in den Plänen dargestellt und in der Bau- und
Leistungsbeschreibung beschrieben.

Angebotenes Produkt:

.......................................................
.......................................................
( Bieterangabe )

Einbauort:  Gruppenräume, Bistro
Menge: 70,000 St

**01.4 Drehstuhl für Erzieher, Höhe flexibel, auf Rollen**
Lieferung, Montage und Vertragen an Verwendungsort.

Drehstühle für Erzieher als Drehhocker 360° frei drehbar in alle Richtungen, mit lastenabhängigen Stuhlrollen, niedriger Rückenlehne, Stoffbezug hochwertig, Farbe nach Angabe Architekt

mit Folgenden Eigenschaften:
  Material: schwerentflammbar
  Sitz und Lehne gepolstert

Abmessungen ges.: Sitzhöhe verstellbar 36 bis 54 cm
  Sitzfläche Durchmesser ca.40cm
  Belastbarkeit ca. 120 kg

Farbe:  Stoffbezug und Gestell nach Angaben  Architekt und Bemusterung

ansonsten wie in den Plänen dargestellt oder in der Bau-und Leistungsbeschreibung beschrieben.

Angebotenes Produkt:

.......................................................
.......................................................
( Bieterangabe )

Einbauort:  Gruppenräume
Menge: 20,000 St

**01.5 Mobiles Stehpult**
Lieferung, Montage und Vertragen an Verwendungsort einschließlich sämtlicher benötigter Befestigungmittel eines fahrbaren Stehpults
bestehend aus:

Material:  Massivholz Birke natur lackiert

Maße :  ca. B 60cm x H 105cm x T 45cm

Ausstattung:  oben ein offenes Fach,
  mittig eine ausziehbare Schubkasten,
  unten geschlossen mit einer sperrbaren  Tür (Öffnungswinkel. mind 180°),
  1x variable Einlegeboden
  inkl. Ausziehsicherung

  Kunststoffrollen davon
  min. zwei Rollen
  feststellbar, geeignet für Kautschuk  Bodenbelag bodenschonend, nicht  schmierend und  abriebfest

ansonsten wie in den Plänen dargestellt und in der Bau und
Leistungsbeschreibung beschrieben.

Angebotenes Produkt:

.......................................................
.......................................................
( Bieterangabe )

Einbauort:  Gruppenräume
Menge: 7,000 St

**01.6 Baupodest Kleinkind**
Lieferung, Montage und Vertragen an Verwendungsort einschließlich sämtlicher benötigter Befestigungmittel von Baupodest für Kleinkinder
bestehend aus:

4 Elementen:  - 1x Podestrampe
  ca. 70cmx70cm, Höhe 0-20cm

  - 1x Podest mit Flusssteinen
  ca. 70cmx35cm, Höhe 20cm

  - 1x Podest mit Senke
  ca. 70cmx70cm, Höhe 20cm

  - 1x Podest mit Hügel
  ca. 70cmx70cm, Höhe 35cm

Material:  Furnierholzplatte (Birke), Rampe mit Tretford-Belag

Farbe:  natur lakiert, Belag Bemusterung

Eigenschaften:  Elemente mit seitlichen Griffschlitzen, vielfältig  verwendbar als Sitzgelegenheit,  Bewegungs-Spiel und Bauecke, inkl.  Filzgleiter/Kunststoffgleiter für Bodenbelag  Kautschuk, schwer entflammbar, klimaregulierend  und staubbindend

ansonsten wie in den Plänen dargestellt oder in  der Bau- und Leistungsbeschreibung beschrieben.

Angebotenes Produkt:

.......................................................
.......................................................
( Bieterangabe )

Einbauort: Wichtel
Menge: 1,000 St

**01.7 Spielpodest Kleinkind**
Lieferung, Montage und Vertragen an Verwendungsort einschließlich sämtlicher benötigter Befestigungmittel von Spielpodest für Kleinkind
bestehend aus:

Material:  Furnierholzplatte (Birke),
  Belag aus versch. Materialien wie Teppich,  Flusstein

Maße :  ca. B240cmxH185cmxT210cm

Farbe:  natur lakiert, Beläge nach Bemusterung

Eigenschaften:  Podest mit Stufenaufgang, unter dem Podest  Höhle mit Eingängen,  inkl. 2 x Bausteinwägen,
  vielfältig verwendbar als Sitzgelegenheit,  Bewegungs-Spiel und Bauecke, mit allen  Sicherheitsvorkehrungen inkl.  Filzgleiter/Kunststoffgleiter für Bodenbelag  Kautschuk, schwer entflammbar, klimaregulierend  und staubbindend

  ansonsten wie in den Plänen dargestellt oder in  der Bau- und Leistungsbeschreibung beschrieben.

Angebotenes Produkt:

.......................................................
.......................................................
( Bieterangabe )

Einbauort:  Wichtel
Menge: 1,000 St

**01.8 Baupodest**
Lieferung, Montage und Vertragen an Verwendungsort einschließlich sämtlicher benötigter Befestigungmittel von Baupodest mit Bausteinwägen
bestehend aus:

10 Elementen: - 4x Podest
  ca. 70cmx70cm, Höhe 40cm

  - 4x Podest Bausteinwagen
  ca. 70cmx70cm, Höhe 40cm

  - 2x Podeststufen
  ca. 100cmx70cm, Höhe 20 - 40cm

Material:  Furnierholzplatte (Birke), Tretford-Belag

Farbe:  natur lakiert, Beläge nach Bemusterung

Maße :  ca. B280cmxH40cmxT140cm

Eigenschaften:  Podest mit Stufenaufgang, inkl. 4 x Bausteinwägen,
  vielfältig verwendbar als Sitzgelegenheit,  Bewegungs-Spiel und Bauecke, mit allen  Sicherheitsvorkehrungen inkl.  Filzgleiter/Kunststoffgleiter für Bodenbelag  Kautschuk, schwer entflammbar, klimaregulierend  und staubbindend

  ansonsten wie in den Plänen dargestellt oder in  der Bau- und Leistungsbeschreibung beschrieben.

Angebotenes Produkt:

.......................................................
.......................................................
( Bieterangabe )

Einbauort:  Bauzimmer
Menge: 1,000 St

**01.9 Theaterpodest**
Lieferung, Montage und Vertragen an Verwendungsort einschließlich sämtlicher benötigter Befestigungmittel von Baupodest mit Bausteinwägen
bestehend aus:

6 Elementen: - 1x Podest
  ca. 225cm x 200cm, Höhe 30cm

  - 2x Podest Bausteinwagen
  ca. 70cmx35cm, Höhe 21cm

  - 2x Podeststufen
  ca. 200cm x 35cm, Höhe 15cm

  - 1x Massivholzaufsatz zum Vorhänge aufhängen  H ca. 200cm

Material:  Furnierholzplatte (Birke), Tretford-Belag

Farbe:  natur lakiert, Beläge nach Bemusterung

Maße :  ca. B240cm x H30cm x T200cm

Eigenschaften:  Podest mit Stufenaufgang, inkl. 2 x Bausteinwägen,
  vielfältig verwendbar als Sitzgelegenheit,  Bewegungs-Spiel und Bauecke, mit allen  Sicherheitsvorkehrungen inkl.  Filzgleiter/Kunststoffgleiter für Bodenbelag  Kautschuk, schwer entflammbar, klimaregulierend  und staubbindend

  ansonsten wie in den Plänen dargestellt oder in  der Bau- und Leistungsbeschreibung beschrieben.

Angebotenes Produkt:

.......................................................
.......................................................
( Bieterangabe )

Einbauort:  Rollenspiel
Menge: 1,000 St

**01.10 Sitzkissen rund ca. Ø 35cm**
Liefern und aufstellen eines runden Sitzkissens bestehend aus:

Massen:  ca. Ø. 35cm, h=18cm

Polsterung: hochelastischer Schaumstoff

Stoffbezug: aus robustem Baumwollstoff, abnehmbar und  abwaschbar,  Farbe nach Wahl und Bemusterung

ansonsten wie in den Plänen dargestellt und in der Bau- und
Leistungsbeschreibung beschrieben.

Angebotenes Produkt:

.......................................................
.......................................................
( Bieterangabe )
Menge: 12,000 St

### Titel 02 Für Bistro und sonstige Räume

**02.1 Holz-Tisch rechteckig ca. 120/80, Höhe 56cm**
wie im Pos.1.1 beschrieben, jedoch
bestehend aus:

Maße:  Tisch rechteckig
  Länge x Breite: ca. 120 x 80 cm
  Höhe: ca. 56 cm

ansonsten wie in den Plänen dargestellt und in der Bau und Leistungsbeschreibung beschrieben.

Angebotenes Produkt:

.......................................................
.......................................................
( Bieterangabe )

Einbauort:  Bistro
Menge: 7,000 St

**02.2 Holz-Tisch rechteckig ca. 160/80, Höhe 72cm**
wie im Pos.1.1 beschrieben, jedoch
bestehend aus:

Maße:  Tisch rechteckig
  Länge x Breite: ca. 160 x 80 cm
  Höhe: ca. 72 cm

ansonsten wie in den Plänen dargestellt und in der Bau und Leistungsbeschreibung beschrieben.

Angebotenes Produkt:

.......................................................
.......................................................
( Bieterangabe )

Einbauort:  Personalraum
Menge: 8,000 St

**02.3 Holz-Tisch rechteckig ca. 120/80, Höhe 72cm**
wie im Pos.1.1 beschrieben, jedoch
bestehend aus:

Maße:  Tisch rechteckig
  Länge x Breite: ca. 120 x 80 cm
  Höhe: ca. 72 cm

ansonsten wie in den Plänen dargestellt und in der Bau und Leistungsbeschreibung beschrieben.

Angebotenes Produkt:

.......................................................
.......................................................
( Bieterangabe )

Einbauort:  versch. Funktion3, Funktion4, Pause
Menge: 3,000 St

**02.4 Stuhl zu Tischen aus Pos. 2.2 und Pos.2.3, Höhe 45cm**
Lieferung, Montage und Vertragen an Verwendungsort.
bestehend aus:
Rückenlehne und
Sitzfläche: Birkenmultiplexplatte
  Stuhl- (auch bei Rückenlehne)  und Bankkonstruktion
  seitlich natur, farblos lackiert,
  Innenkanten bei Stuhlbeinen
  und zu Rückenlehne ausgerundet.
  Sitzfläche und Rückenlehe beidseitig mit HPL  Furnier
  diamantweiß, glatt, Seitenflächen Multiplex  sichtbar, farblos lackiert.
  Kanten 2 mm gefast gemäß GUV
  Bodengleiter: Filz, geeignet für Kautschuk  Bodenbelag
  Sitzfläche rechteckig, Oberfläche gerade,

Eigenschaften: Stapelbar (bis zu 4-6 Stühle)

Maße:  Stuhl, Sitzhöhe ca. 45 cm
  Gesamthöhe: ca. 86 cm
  L / B = ca. 55 / 40 cm

ansonsten wie in den Plänen dargestellt und in der Bau- und
Leistungsbeschreibung beschrieben.

Angebotenes Produkt:

.......................................................
.......................................................
( Bieterangabe )

Einbauort:  Personal- und Besprechungsraum
Menge: 32,000 St

**02.5 Holz Stapelhocker rund**
Lieferung, Montage und Vertragen an Verwendungsort.
einschließlich sämtlicher benötigter Befestigungmittel von Stapelhocker bestehend aus;

Sitzfläche: rund, Oberfläche gerade,  aus Massivholz ( Birke)  natur, farblos lackiert, Innenkanten bei Stuhlbeinen
  ausgerundet, Kanten 2 mm gefast gemäß GUV
  Bodengleiter: Filz, geeignet für Kautschuk  Bodenbelag

Maße :  Sitzhöhe: ca. 35 cm
  Sitzfläche: ca. Ø 30 cm

Eigenschaften: Stapelbar, mit Stapelschutz

ansonsten wie in den Plänen dargestellt und in der Bau- und
Leistungsbeschreibung beschrieben.

Angebotenes Produkt:
.......................................................
.......................................................
( Bieterangabe )

Einbauort:  verschieden
Menge: 24,000 St

**02.6 Sitzsack klein**
Liefern und aufstellen eines Sitzsacks in Kieselsteinform- und Optik bestehend aus:

Massen:  ca. bxt=40cm x 35cm, h=23cm

Polsterung: aus Polyesterfaserstoff (weich)
  robustem Polyretanschaumstoff (fest)

Stoffbezug: aus robustem Baumwollstoff, abnehmbar und  abwaschbar,  Farbe nach Wahl und Bemusterung

ansonsten wie in den Plänen dargestellt und in der Bau- und
Leistungsbeschreibung beschrieben.

Angebotenes Produkt:

.......................................................
.......................................................
( Bieterangabe )

Einbauort:  verschieden
Menge: 4,000 St

**02.7 Sitzsack mittel**
wie vor, jedoch;

Massen:  B. ca. bxt=50cm x 40cm, h=26cm

Angebotenes Produkt:

.......................................................
.......................................................
( Bieterangabe )

Einbauort:  verschieden
Menge: 4,000 St

**02.8 Sitzsack groß**
wie vor, jedoch;

Massen:  ca. bxt=95cm x 65cm, h=35cm

Angebotenes Produkt:

.......................................................
.......................................................
( Bieterangabe )

Einbauort:  verschieden
Menge: 2,000 St

**02.9 Werkbank groß**
Lieferung, Montage und Vertragen an Verwendungsort einschließlich sämtlicher benötigter Befestigungmittel.

Material:  Gestell und Arbeitsplatte aus Massivholz (Birke),

Maße :  ca. B120cmxH65cmxT85cm

Oberfläche:  geölt

Eigenschaften:  Werkbank 4-seitig bedienbar, für hohe  Belastung geiegnete Arbeitsplatte, in der Mitte  eine Rinne ca. 15cm, 18x Bankhackenlöcher mit 4x  Holzzangen und 1x Ablageboden unten
Bodengleiter:  Filz, geeignet für Kautschuk  Bodenbelag

  ansonsten wie in den Plänen dargestellt oder in  der Bau- und Leistungsbeschreibung beschrieben.

Angebotenes Produkt:
.......................................................
.......................................................
( Bieterangabe )

Einbauort:  Werkstatt
Menge: 1,000 St

**02.10 Werkbank klein**
wie vor jedoch;

Maße :  ca. B100cmxT50cm H65-85cm

Oberfläche:  geölt

Eigenschaften:  2x Schraubstock mit Drehkurbel aus Metall,
  8x Bankhackenlöcher mit 2x  Holzzangen und 1x Ablageboden unten

  ansonsten wie in den Plänen dargestellt oder in  der Bau- und Leistungsbeschreibung beschrieben.

Angebotenes Produkt:
.......................................................
.......................................................
( Bieterangabe )

Einbauort:  Werkstatt
Menge: 2,000 St

**02.11 Fahrbare Wagen ca. 80x40cm**
Lieferung, Montage und Vertragen an Verwendungsort einschließlich sämtlicher benötigter Befestigungmittel eines fahrbaren Wagen

Material:  Massivholz Birke natur lackiert,
  Kanten 2mm gefast gemäß GUV

Maße :  ca. B 80cm x H 55cm x T 40cm

Ausstattung:  oben und unten offene Ablage mit  Seitenschutz,
  Kunststoffrollen davon
  min. zwei Rollen
  feststellbar, geeignet für Kautschuk  Bodenbelag bodenschonend, nicht  schmierend und  abriebfest

ansonsten wie in den Plänen dargestellt und in der Bau und
Leistungsbeschreibung beschrieben.

Angebotenes Produkt:

.......................................................
.......................................................
( Bieterangabe )

Einbauort:  Gruppenräume, Werkstatt
Menge: 8,000 St

**02.12 Fahrbare Wagen ca. 60x40cm**
wie vor, jedoch;

Maße :  ca. B 60cm x H 55cm x T 40cm

Angebotenes Produkt:

.......................................................
.......................................................
( Bieterangabe )

Einbauort:  Gruppenräume, Werkstatt
Menge: 8,000 St

**02.13 Fahrbare Regal/Wagen ca. 80x40cm**
wie vor, jedoch;

Maße :  ca. B 80cm x H 65cm x T 40cm

Ausstattung:  oben Ablage mit Seitenschutz, unten 2x  variable Einlegeboden
  inkl. Ausziehsicherung,

Angebotenes Produkt:

.......................................................
.......................................................
( Bieterangabe )

Einbauort:  Gruppenräume, Wortwerkstatt
Menge: 12,000 St

**02.14 Regalschrank H=2,0m**
Lieferung, Montage und Vertragen an Verwendungsort einschließlich sämtlicher benötigter Befestigungmittel eines offenen Schranks

Material:  Birkenmultiplexplatte natur lackiert,  Kanten 2 mm gefast gemäß GUV

Maße :  ca. B 100cm x H 200cm x T 40cm

Ausstattung:  offene Schrank mit
  4x variable Einlegeboden
  inkl. Ausziehsicherung, Sockel mit  Nagelgleiter

ansonsten wie in den Plänen dargestellt und in der Bau und
Leistungsbeschreibung beschrieben.

Angebotenes Produkt:

.......................................................
.......................................................
( Bieterangabe )

Einbauort: versch. Werkstatt, Bibliothek, Geräteraum
Menge: 9,000 St

**02.15 Regalschrank mit Laden H=1,3m**
wie vor, jedoch;

Maße :  ca. B 60cm x H 130cm x T 40cm

Ausstattung:  offene Schrank mit 1x fixer Mittelboden,
  4x variable Einlegeboden
  inkl. Ausziehsicherung, 8 x Materialladen  zum Herausnehmen, Sockel mit  Nagelgleiter

ansonsten wie in den Plänen dargestellt und in der Bau und
Leistungsbeschreibung beschrieben.

Angebotenes Produkt:

.......................................................
.......................................................
( Bieterangabe )

Einbauort: versch. Musik und Klang
Menge: 5,000 St

**02.16 Materialwagen**
Lieferung, Montage und Vertragen an Verwendungsort einschließlich sämtlicher benötigter Befestigungmittel eines fahrbaren Materialwagens

Material:  Birkenmultiplexplatte natur lackiert,  Kanten 2 mm gefast gemäß GUV

Maße :  ca. B 80cm x H 80cm x T 50cm

Ausstattung:
Vorderseite mit 8 Fächern, 2 davon Laden bestückt, Rückseite mit 3 unterschiedlich hohen Abtrennung zur Aufbewahrung von Malpapier (DIN A2) oben mit vielen Utensilienabteilungen, Buntstifteinsatz und 5x waagrechten Felderunterteilungen mit Kunststoffrollen davon min. zwei Rollen feststellbar, geeignet für Kautschuk Bodenbelag bodenschonend, nicht schmierend und abriebfest

ansonsten wie in den Plänen dargestellt und in der Bau und
Leistungsbeschreibung beschrieben.

Angebotenes Produkt:
.......................................................
.......................................................
( Bieterangabe )

Einbauort:  Atelier
Menge: 3,000 St

**02.17 Bücherwagen**
Lieferung, Montage und Vertragen an Verwendungsort einschließlich sämtlicher benötigter Befestigungmittel eines fahrbaren Bücherwagens

Material:  Birkenmultiplexplatte natur lackiert,  Kanten 2 mm gefast gemäß GUV

Maße :  ca. B 80cm x H 90cm x T 40cm

Ausstattung:  Vorderseite nit 5 stufenformige  Präsentations-Buchablage, Rückseite mit 4  waagerechten, verstellbaren Ablagefläche.
  mit Kunststoffrollen davon
  min. zwei Rollen
  feststellbar, geeignet für Kautschuk  Bodenbelag bodenschonend, nicht  schmierend und  abriebfest

ansonsten wie in den Plänen dargestellt und in der Bau und
Leistungsbeschreibung beschrieben.

Angebotenes Produkt:
.......................................................
.......................................................
( Bieterangabe )

Einbauort:  Bibliothek
Menge: 2,000 St

**02.18 Farbpalettenwagen**
Lieferung, Montage und Vertragen an Verwendungsort einschließlich sämtlicher benötigter Befestigungmittel eines fahrbaren Farbpalettenwagen

Material:  Birkenmultiplexplatte mind. Stärke 15mm,  roh geschliffen

Maße :  ca. B 120cm x H 65cm x T 40cm

Ausstattung:
oben mit 18 runden Ausschnitten für die passenden Wasserbecher und 9 gleichmäßig verteilten fixen Ablagen für Pinsel, unter der o.g  Ablage ein weitere Ablagefach mit 2 Unterteilungen auf der gesamten Länge an den beiden kurzen Seiten ist eine viereckige Ausfräsung mit abgerundeten Ecken, inkl. 9 Glasschalen inkl. Deckel sowie 9 Becher aus Glas. Alle Kanten sind kindgerecht gerundet mit Kunststoffrollen davon min. zwei Rollen feststellbar, geeignet für Kautschuk Bodenbelag bodenschonend, nicht schmierend und abriebfest

ansonsten wie in den Plänen dargestellt und in der Bau und
Leistungsbeschreibung beschrieben.

Angebotenes Produkt:
.......................................................
.......................................................
( Bieterangabe )

Einbauort:  Atelier
Menge: 2,000 St

**02.19 Weichschaumbett rechteckig**
Lieferung, Montage und Vertragen an Verwendungsort von Weichschaumbetten inkl. Matratzen

Maße :  ca. 130cm x 75cm x 25cm

Material:  aus leichtem Schaumstoffkern
  Matratze aus Weichschaumstoff
  100% Polyurethan, Bezug 100% Baumwolle,  mittels Reißverschluss abnehmbar und bei 60°C  waschbar

Eigenschaften:  rechteckig, stapelbar, mit Einstecktasche

Farbe:  nach Bemusterung

ansonsten wie in den Plänen dargestellt oder in der Bau-und Leistungsbeschreibung beschrieben.

Angebotenes Produkt:
.......................................................
.......................................................
( Bieterangabe )

Einbauort:  Schlafen
Menge: 8,000 St

**02.20 Wandregal mit Fachboden zu Pos. 3.10**
Lieferung und Vertragen an Verwendungsort einschließlich sämtlicher benötigter Befestigungmittel eines Wandregals zum senkrechten Verstauen für Weichschaumbett im Pos.3.10.

Maße :  ca. 160cm x 75cm x 25cm

Material:  Birkenmultiplexplatte mind. Stärke 19mm,
  natur lakiert, Kanten 2 mm gefast gemäß GUV

Ausstattung:  oben ein offenes Ablagefach mit Unterteilung,  Rückwand über das ganze Regal,

Eigenschaften:  rechteckig, stapelbar

ansonsten wie in den Plänen dargestellt oder in der Bau-und Leistungsbeschreibung beschrieben.

Angebotenes Produkt:
.......................................................
.......................................................
( Bieterangabe )

Einbauort:  Schlafen
Menge: 8,000 St

**02.21 Kuschel- und Schlafkorb**
Liefern und aufstellen von Kuschel- und Schlafkorb mit losen Bodenmatte

Maße :  ca. 120cm x 80cm x 25cm

Eigenschaften:  Rattankorb mit Tragegriffen, Bodenmatte aus  Schaumstoff (RG 25/40 H3cm), Bezug abnehmbar  mittels Gummizug, waschbar

Farbe:  Farbe nach Bemusterung

Angebotenes Produkt:

.......................................................
.......................................................
( Bieterangabe )

Einbauort: Snözelraum, Rollenspiel
Menge: 6,000 St

**02.22 Kuschellandschaft aus Polstermattem**
Liefern und aufstellen von Kuschellandschaft Polstermatten mit losen Bodenmatte
bestehend aus:

6 Elementen: - 1x Polstermatte rechteckig
  ca. 120cm x 75cm x 15cm

  - 2x Polstermatte quadratisch
  ca. 120cm x 120cm x 15cm

  - 1x Polstermatte viertelkreis
  ca. SL 120cm x 15cm

  - 1x Rollenlehne
  ca. 75cm x 25cm x 25cm

  - 1x Rollenlehne
  ca. 135cm x 25cm x 25cm

Material:  aus leichtem Schaumstoffkern
  Matratze aus Weichschaumstoff
  100% Polyurethan, Bezug 100% Baumwolle,  mittels Reißverschluss abnehmbar und bei 60°C  waschbar

Farbe:  Farbe nach Bemusterung

Angebotenes Produkt:

.......................................................
.......................................................
( Bieterangabe )

Einbauort: versch. Snözelraum
Menge: 2,000 St

**02.23 Aufbewahrung für Sitzpolster**
Lieferung, Montage und Vertragen an Verwendungsort einschließlich sämtlicher benötigter Befestigungmittel einer Sitzbankgestell ohne Polster ( Kissen)

Material:  Birkenmultiplexplatte mind. 19mm, natur  lackiert,  Kanten 2 mm gefast gemäß GUV

Maße :  ca. B 100cm x H 33cm x T 35cm

Ausstattung:  zur Aufbewahrung von vorhandenen  Sitzpolster (30x30x8cm),
  passend für ca. für 10Stk.Schaumstoff  Sitzpolster

Bodengleiter:  Filz, geeignet für Kautschuk  Bodenbelag

ansonsten wie in den Plänen dargestellt und in der Bau und
Leistungsbeschreibung beschrieben.

Angebotenes Produkt:

.......................................................
.......................................................
( Bieterangabe )

Einbauort: Bibliothek
Menge: 3,000 St

**02.24 Kindersofa**
Lieferung, Montage und Vertragen an Verwendungsort von
Sofa einschließlich sämtlicher benötigter Befestigungmittel
bestehend aus:

Maße:  ca. 170cm x 70cm x 50cm
  Sitzhöhe: 30cm
  Sitztiefe: 50cm

Material:  Sitz und Rückenlehne aus hochwertigem, stabilem  Vollschaumkern ( 27/45), mit Antirutschboden  geeignet für Fussbodenheizung

Bezug:  abnehmbare Stoffbezug, Farbe nach Bemusterung

Eigenschaften: frei im Raum oder an der Wand stellbar

ansonsten wie in den Plänen dargestellt und in der Bauund
Leistungsbeschreibung beschrieben.

Angebotenes Produkt:

.......................................................
.......................................................
( Bieterangabe )

Einbauort:  Bibliothek, Rollenspiel
Menge: 2,000 St

**02.25 Spielküche**
Lieferung, Montage und Vertragen an Verwendungsort einschließlich sämtlicher benötigter Befestigungmittel einer Spielküche
bestehend aus:

3 Elementen:  1 x Küchenzeile mit Kochfeld,  Spülschrank mit Wasserhahn und  Oberschrank mit Milrowelle und  Dunstabzug
  ca. B 95cm x T 38cm x H 110cm

  1 x  Geschirrspüler im Unterschrank
  ca. B 40cm x T 38cm x H 55cm

  . 1 x Waschmaschine im Unterschrank
  ca. B 40cm x T 38cm x H 55cm

Material:  Massivholz Birke natur lackiert,
  Kanten 2mm gefast gemäß GUV

ansonsten wie in den Plänen dargestellt und in der Bau und
Leistungsbeschreibung beschrieben.

Angebotenes Produkt:

.......................................................
.......................................................
( Bieterangabe )

Einbauort:  Rollenspiel
Menge: 1,000 St

**02.26 3-Sitzer Sofa**
Lieferung, Montage und Vertragen an Verwendungsort von
Sofa einschließlich sämtlicher benötigter Befestigungmittel
bestehend aus:

Maße:  ca. L 230cm x T 93cm x H 77cm
  Sitzhöhe: 40cm

Material:  Sitz und Rückenlehne aus hochwertigem, stabilem  Vollschaumkern ( 27/45), mit Antirutschboden  geeignet für Fussbodenheizung

Bezug:  robuste Stoffbezug, Farbe nach Bemusterung

Eigenschaften: frei im Raum oder an der Wand stellbar

ansonsten wie in den Plänen dargestellt und in der Bau- und
Leistungsbeschreibung beschrieben.

Angebotenes Produkt:

.......................................................
.......................................................
( Bieterangabe )

Einbauort:  Pausenraum
Menge: 1,000 St

**02.27 Couchtisch**
Liefern und aufstellen Couchtisch
bestehend aus:

Maße :  ca. 30cm x 60cm x 69cm

Material:  Gestell und Füße aus Massivholz ( Birke) oder  gleichwertiges

Farbe:  natur

  Farbe nach Bemusterung

Gleiter:  Filz Gleiter
  geeignet für
  Kautschuk Bodenbelag

ansonsten wie in den Plänen dargestellt und in der Bau- und
Leistungsbeschreibung beschrieben.

Angebotenes Produkt:

.......................................................
.......................................................
( Bieterangabe )

Einbauort: Pausenraum, Elterngespräch
Menge: 2,000 St

**02.28 Sessel**
Liefern und aufstellen eines Sessels
bestehend aus:

Maße :  ca. B 67cm x T 47cm x H 78cm
  Sitzhöhe: ca. 47cm

Eigenschaften:  Rückenlehne mit integrierten Armlehnen aus  Schichtholz, bezogen mit feuerhemmendem  Formschaum, Sitz aus Schichtholz, bezogen mit  Schnittschaum

Material:  Bezug aus Filz, Gestell und Füße aus Massivholz
  ( Birke) oder gleichwertiges,

Farbe:  Farbe nach Bemusterung

Gleiter:  Filz Gleiter
  geeignet für
  Kautschuk Bodenbelag

ansonsten wie in den Plänen dargestellt und in der Bauund
Leistungsbeschreibung beschrieben.

Angebotenes Produkt:

.......................................................
.......................................................
( Bieterangabe )

Einbauort: Pausenraum, Elterngespräch
Menge: 4,000 St

### Titel 03 Mehrzweckraum

**03.1 Sprossenwand ca. 300cm x 220cm**
Liefern und montieren einschließlich sämtlicher benötigter Befestigungmittel einer Sprossenwand.
bestehend aus:

3 Elementen: - 1 x mit 15 Sprossen, oberste Sprosse vorgesetzt
  - 1 x mit 6 Sprossen, zum Einhängen von anderen  Elementen wie Leiter und Bänke geeignet.
  - 1 x mit Kletternetz, Maschenweite 23cm aus  16mm Propylenmaterial.

Material:  Wangen aus Massivholz natur lackiert,
  Sprossen aus Hartholz, Kanten 2mm gefast gemäß  GUV

Maße :  ca. L 300cm x  H 220cm

Befestigungsuntergrund: Stahlbetonwand

Angebotenes Produkt:

.......................................................
.......................................................
( Bieterangabe )

Einbauort: Mehrzweckraum
Menge: 1,000 St

**03.2 Rollen-Rutschbahn ca. 250cm**
Lieferung, Montage und Vertragen an Verwendungsort.
passend zu der Sprossenwand im Pos. 03.1 zum Einhängen, einschließlich sämtlicher benötigter Befestigungmittel
bestehend aus:

Material:  Massivholz natur lackiert,
  Kanten 2mm gefast gemäß GUV

Maße :  ca. L 250cm x B 56cm x H 10cm

Belastbarkeit: bis 100kg

Eigenschaften: gepolsterte, drehbare Sproßen, kombinierbar mit  anderen Turngeräten

Angebotenes Produkt:

.......................................................
.......................................................
( Bieterangabe )

Einbauort: Mehrzweckraum
Menge: 1,000 St

**03.3 Balancierbrett mit Hindernis A ca. 200cm**
Lieferung, Montage und Vertragen an Verwendungsort.
passend zu der Sprossenwand im Pos. 03.1 zum Einhängen, einschließlich sämtlicher benötigter Befestigungmittel
bestehend aus:

Material:  Massivholz natur lackiert,
  Kanten 2mm gefast gemäß GUV

Maße :  ca. L 200cm x B 25cm x H 10cm

Belastbarkeit: bis 100kg

Eigenschaften: Balancierbrett mit Hindernissen aus Holz

Angebotenes Produkt:

.......................................................
.......................................................
( Bieterangabe )

Einbauort: Mehrzweckraum
Menge: 1,000 St

**03.4 Balancierbrett mit Hindernis B ca. 200cm**
wie vor, jedoch

Eigenschaften: Balancierbrett mit Hindernissen aus Schaumstoff,  Rückseite als Rutschbahn verwendbar

Angebotenes Produkt:

.......................................................
.......................................................
( Bieterangabe )

Einbauort: Mehrzweckraum
Menge: 1,000 St

**03.5 Turnleiter ca. 200cm**
wie vor, jedoch

Maße :  ca. L 200cm x B 40cm x H 10cm

Eigenschaften: mit. Ø 35mm Sprossen aus massivem Hartholz

Angebotenes Produkt:

.......................................................
.......................................................
( Bieterangabe )

Einbauort: Mehrzweckraum
Menge: 1,000 St

**03.6 Balancierstraße**
Lieferung, Montage und Vertragen an Verwendungsort.
Balancierset aus Balancierbrettern und Verbindungselementen  einschließlich sämtlicher benötigter Befestigungmittel
bestehend aus:

13 Elementen: - 6 x Balancierbretter ca. L 80 x B 8 x H 2cm
  - 7 x Verbindungselemente ca. L 24 x B 12 x H 8cm

Material:  Massivholz natur lackiert,
  Kanten 2mm gefast gemäß GUV

Eigenschaften: beliebig kombinierbar, vielfältige  Aufbaumöglichkeiten

Angebotenes Produkt:

.......................................................
.......................................................
( Bieterangabe )

Einbauort: Mehrzweckraum
Menge: 1,000 St

**03.7 Turnbank ca. 250cm**
Lieferung, Montage und Vertragen an Verwendungsort.
Einschließlich sämtlicher benötigter Befestigungmittel
bestehend aus:

Material:  Massivholz natur lackiert,
  Kanten 2mm gefast gemäß GUV

Maße :  ca. L 250cm x B 28cm x H 33cm

Eigenschaften: glatte und splitterfreie Sitzfläche mit stark abgerundeten Hartholzanleimer auf allen vier Seiten, Füße aus Hartholz mit abgerundeter Schwebekante ohne Rollen, mit Mittelstütze  inkl. rutschfeste Gummischonern an den Beiden Fußenden und Einhängeleisten an den Beiden Sitzenden an der Unterseite.

Angebotenes Produkt:

.......................................................
.......................................................
( Bieterangabe )

Einbauort: Mehrzweckraum
Menge: 3,000 St

**03.8 Fallschutz- und Turnmatte**
Lieferung und Vertragen an Verwendungsort.
bestehend aus:

Material:  Bezug aus reißfestem Polyesterstoff
  Kern VB 160 (Fallschutz 210cm)

Maße:  ca. L 200cm x B 100cm x H 6cm

Eigenschaften:  ohne Leder oder Klettecken, rutschfeste Unterseite

Farbe:  nach Bemusterung

Angebotenes Produkt:

.......................................................
.......................................................
( Bieterangabe )

Einbauort: Mehrzweckraum
Menge: 6,000 St

**03.9 Weichbodenmatte**
Lieferung und Vertragen an Verwendungsort.
bestehend aus:

Material:  Bezug aus robustem Planenstoff
  Kern aus Schaumstoff RG 20/25

Maße:  ca. L 300cm x B 200cm x H 30cm

Eigenschaften:  klappbar, mit Entlüftungslöcher und rutschfeste  Unterseite

Farbe:  nach Bemusterung

Angebotenes Produkt:

.......................................................
.......................................................
( Bieterangabe )

Einbauort: Mehrzweckraum
Menge: 1,000 St

**03.10 Schienensystem T-Profilschiene**
Liefern und montieren einschließlich sämtlicher benötigter Befestigungmittel einer Decken T-Schiene aus Aluminum mit Rastfunktion für die horizontale Montage an der Decke.

Maße :  ca. 300cm

Befestigungsuntergrund: Holzbalken

Angebotenes Produkt:

.......................................................
.......................................................
( Bieterangabe )

Einbauort: Mehrzweckraum
Menge: 2,000 St

**03.11 Schlitten für T-Profilschiene**
Liefern und montieren einschließlich sämtlicher benötigter Befestigungmittel der Schlitten passend zu im Pos.3.01 bescrieben T-Schiene.

Belastbarkeit:  bis 500kg

Angebotenes Produkt:

.......................................................
.......................................................
( Bieterangabe )

Einbauort: Mehrzweckraum
Menge: 4,000 St

**03.12 Drehwirbel kugelgelagert**
Liefern und montieren einschließlich sämtlicher benötigter Befestigungmittel der Drehwirbel

Material:  Edelstahl, rostfrei
Belastbarkeit:  bis 875kg

Angebotenes Produkt:

.......................................................
.......................................................
( Bieterangabe )

Einbauort: Mehrzweckraum
Menge: 2,000 St

**03.13 Fernauslösestab**
Teleskopstab für die Verstellung des Schlittens an der Decke ohne Leiter.

Material:  Aluminium

Länge:  ca. 180cm

Angebotenes Produkt:

.......................................................
.......................................................
( Bieterangabe )

Einbauort: Mehrzweckraum
Menge: 1,000 St

**03.14 Plattformschaukel**
Liefern und montieren einschließlich sämtlicher benötigter Befestigungmittel eines weich gepolsterten Plattformschaukels mit höhenverstellbarem Aufängung inkl. Karabinerhaken.

Material:  Bezug aus strapazierfähigem Gewebe

Maße:  ca. 80cm x 80cm x 8cm

Belastbarkeit: bis 120kg

Eigenschaften:  Aufhängug möglich an 1,2 und 4Punkt

Angebotenes Produkt:

.......................................................
.......................................................
( Bieterangabe )

Einbauort: Mehrzweckraum
Menge: 1,000 St

**03.15 Tellerschaukel**
Liefern und montieren einschließlich sämtlicher benötigter Befestigungmittel eines Schaukeltellers mit höhenverstellbarem Aufängung inkl. Karabinerhaken.

Material:  aus Kunststoff

Maße:  ca. Ø. 25cm

Belastbarkeit: bis 70kg

Angebotenes Produkt:

.......................................................
.......................................................
( Bieterangabe )

Einbauort: Mehrzweckraum
Menge: 1,000 St

### Titel 04 Sonstige Ausstattungen

**04.1 Magnettafel 1,2 x 0,9m**
Liefern und montieren einschließlich sämtlicher benötigter Befestigungmittel einer magnetischen Schreib- und Memotafel
bestehend aus:

Maße :  ca. 120cm x 90cm

Farbe:  weiß

Eigenschaften:  magnethaftendund mit Boardmarker beschreibbar  sowie trocken oder feucht abwischbar, mit  eloxierter umlaufender Alurahmen, alle Kanten  sind kindgerecht gerundet, für  Wandmontage vorgerichtet, Montage im Hoch  und Querformat möglich

ansonsten wie in den Plänen dargestellt oder in der
Bau-und Leistungsbeschreibung beschrieben.

Angebotenes Produkt:
.......................................................

Einbauort:  Bauzimmer
Menge: 5,000 St

**04.2 Magnettafel 2,4 x 1,2m**
wie vor jedoch;

Maße :  ca. 240cm x 120cm

Einbauort:  Wortwerkstatt
Menge: 2,000 St

**04.3 Magnetwandleiste**
Liefern und montieren einschließlich sämtlicher benötigter Befestigungmittel einer Magnetwandleiste
bestehend aus:

Maße :  ca. L220cm x H5cm x T1,5cm

Eigenschaften:  natur lackierte Holzleiste mit aufgesetzten  Magnetband ca. 3,5cm

ansonsten wie in den Plänen dargestellt oder in der
Bau-und Leistungsbeschreibung beschrieben.

Angebotenes Produkt:
.......................................................

Einbauort:  Atelier
Menge: 2,000 St

**04.4 Seilsystem zur Aufhängung**
Liefern und montieren einschließlich sämtlicher benötigter Befestigungmittel eines Aufhängesystem mit Stahlseil für  mind. 25kg/m Tragfähigkeit.

Maße :  ca. 5m

Farbe:  Farbe nach Bemusterung

Einbauort: verschieden; Flur, Atelier

Angebotenes Produkt:

.......................................................
.......................................................
( Bieterangabe )
Menge: 3,000 St

**04.5 Werkzeuglochplatte**
Liefern und montieren einschließlich sämtlicher benötigter Befestigungmittel einer Lochrasterplatte für Werkzeug
bestehend aus:

Maße :  ca. 55cm x 100cm

Farbe:  nach Bemusterung

Eigenschaften:  mit Versteifung an der Rückseite
  Wandmontage im Hoch und Querformat möglich

ansonsten wie in den Plänen dargestellt oder in der
Bau-und Leistungsbeschreibung beschrieben.

Angebotenes Produkt:
.......................................................

Einbauort:  Werkstatt
Menge: 3,000 St

**04.6 Malwand**
Liefern und montieren einschließlich sämtlicher benötigter Befestigungmittel einer Malwand mit Papierrollenhalter
bestehend aus:

Maße :  ca. B 75cm x H 120cm x T 15cm

Eigenschaften: Gestell aus natur lackierten Holzleisten, für Wandmontage vorgerichtet, mit Papierrollenhalter (ca. 60cm) und Abreißvorrichtung, unten 1x Ablageboard mit 4 Lochausfräsungen für Malbecher.

ansonsten wie in den Plänen dargestellt oder in der
Bau-und Leistungsbeschreibung beschrieben.

Angebotenes Produkt:
.......................................................

Einbauort:  Atelier
Menge: 3,000 St

**04.7 Garderobenleiste Malkittel**
Liefern und montieren  einer Garderobenleiste
bestehend aus:

Maße :  ca. L 120cm x H10cm x T 2cm

Eigenschaften:  natur lackierte Holzleiste mit 12.Stk  Garderobenhacken für Wandmontage
ansonsten wie in den Plänen dargestellt oder in der
Bau-und Leistungsbeschreibung beschrieben.

Angebotenes Produkt:
.......................................................
.......................................................
( Bieterangabe )

Einbauort:  Atelier
Menge: 2,000 St

**04.8 Stoffhimmel**
Liefern und montieren einschließlich sämtlicher benötigter Befestigungmittel von einem Stofflhimmel
für Schlaf/ Snözelraum

Maße :  ca. 600cm x 400cm

Material:  aus schwer entflammbarem TSC-Tatf-Material,  waschbar

Farbe:  weiß

Angebotenes Produkt:
.......................................................
.......................................................
( Bieterangabe )

Einbauort: Snözelraum
Menge: 1,000 St

**04.9 Unendlichkeitsspiegel rund**
Liefern und montieren einschließlich sämtlicher benötigter Befestigungmittel eines Wandelements
bestehend aus:

Material:  Holzrahmen, Acrylglas
Maße :  ca. Ø 55cm, T ca. 10cm

Eigenschaften:  runde Form, erzeugt Tunneleffekt mittels  Lichtperlen, Batteriebetrieben

ansonsten wie in den Plänen dargestellt oder in der
Bau-und Leistungsbeschreibung beschrieben.

Angebotenes Produkt:
.......................................................

Einbauort: Snözel
Menge: 1,000 St

**04.10 Wandspiel Kugelwelle**
Liefern und montieren einschließlich sämtlicher benötigter Befestigungmittel Wandspiel Kleinkinder,
bestehend aus:

Material:  Grundplatte aus Birke Sperrholz
Maße :  ca. 50cm x 50cm

Eigenschaften:  farbige Holzkugeln zum Zahlen üben

ansonsten wie in den Plänen dargestellt oder in der
Bau-und Leistungsbeschreibung beschrieben.

Angebotenes Produkt:

.......................................................

Einbauort:  Wichtel
Menge: 1,000 St

**04.11 Wandspiel Scheiben**
wie vorher, jedoch;
bestehend aus:

Eigenschaften:  farbige Scheiben zum Rotieren und verschieben

ansonsten wie in den Plänen dargestellt oder in der
Bau-und Leistungsbeschreibung beschrieben.

Angebotenes Produkt:

.......................................................

Einbauort:  Wichtel
Menge: 1,000 St

**04.12 Wandspiel Labyrinth**
wie vorher, jedoch;
bestehend aus:

Eigenschaften:  Puzzle im Tiermotiv zum Schieben

ansonsten wie in den Plänen dargestellt oder in der
Bau-und Leistungsbeschreibung beschrieben.

Angebotenes Produkt:

.......................................................

Einbauort:  Wichtel
Menge: 1,000 St

**04.13 Wandspiel Parkour**
wie vorher, jedoch;
bestehend aus:

Eigenschaften:  farbige Kugeln zum Schieben

ansonsten wie in den Plänen dargestellt oder in der
Bau-und Leistungsbeschreibung beschrieben.

Angebotenes Produkt:

.......................................................

Einbauort:  Wichtel
Menge: 1,000 St

**04.14 Teppich rund D=2,0m**
Liefern und aufstellen von Spielteppich

Form:  rund

Maße :  ca. Ø. 200cm

Material:  100% Polyamid
  Rückseite aus
  textilem Gewebe
  Eigenschaften: voll umkeltert
  antistatisch
  strapazierfähig
  pflegearm
  lichtecht
  Stuhlrollenfest
  schwer entflammbar

Farbe:  grün
  Farbe nach Bemusterung

Hinweis:  für Fußbodenheizung geeignet
  ansonsten wie in den Plänen dargestellt oder in  der Bau-und Leistungsbeschreibung beschrieben.

Angebotenes Produkt:

.......................................................
.......................................................
( Bieterangabe )

Einbaurt: Funktion/Lager, Snözel, Bibliothek
Menge: 5,000 St

**04.15 Teppich rund D=3,0m**
wie vor jedoch;

Maße :  ca. Ø. 300cm

Angebotenes Produkt:

.......................................................
.......................................................
( Bieterangabe )

Einbauort: versch. Wortwerkstatt, Rollenspiel, Wichtel
Menge: 3,000 St

**04.16 Teppich rechteckig**
wie vor jedoch;

Form:  rechteckig

Maße :  ca. 200 x 300cm

Angebotenes Produkt:

.......................................................
.......................................................
( Bieterangabe )

Einbauort: Bauzimmer
Menge: 1,000 St

### Titel 05 Stundenlohnarbeiten

**Ausführungsbeschreibung 1 Hinweis Stundenlohnarbeiten**
*Hinweis Stundenlohnarbeiten*
Die Ausführung und Abrechnung von Stundenlohnarbeiten
erfolgt nach § 15 VOB/B.
Die im Leistungsverzeichnis aufgeführten
Stundenlohnarbeiten gelten für unvorhergesehene
Leistungen.
Die Ausführung erfolgt nach Abstimmung mit der Bauleitung.

**05.1 zusätzliche An- und Abfahrt**
*** Stundenlohnarbeiten
Zusätzliche An- und Abfahrt außerhalb der vorbeschriebenen Leistungen und Bauphasen.

Die Leistung ist nur in Absprache mit der Bauleitung abzurechnen.
Menge: 1,000 St

**05.2 Lohnstunden**
*** Stundenlohnarbeiten
Rapportleistung für unvorhergesehene Arbeiten. Die Arbeiten sind nur in Absprache und nach Genehmigung durch die Bauleitung auszuführen.
Menge: 6,000 h
